# Muster-Leistungsbeschreibung
Leistungsbeschreibung (GAEB 90, DA81)
Währung: EUR

## SL Deco Flake 01-3
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem transparenten, lösemittelfreien 2-K EP-Bindemittel (ST)**
Liefern und Herstellen einer porenfüllenden
Grundierung mit einem nonylphenol-,
lösemittel- und weichmacherfreien
2-K EP-Bindemittel.

gewähltes Produkt oder gleichwertig:
Remmers Epoxy ST 100

Farbton: transparent

Verbrauch:
mind. 0,30 kg/m² Remmers Epoxy ST 100 <1160>
(je nach Saugfähigkeit/Porosität des Untergrundes)
Einheit: m2

**00001.0006 Egalisierung mit einem transparenten 2K EP-Bindemittel und Füllstoff (1:1_ST)**
*** Bedarfsposition ohne GB
Egalisieren der vorbereiteten Flächen, nach
klebfreiem Erhärten der vorangegangenen Schicht,
mit einemAusgleichsspachtel, bestehend aus 1
Gewichtsteil Epoxy ST 100, einem
lösemittelfreien, transparenten,
mechanisch hoch belastbaren, zweikomponentigen
Epoxydharz und 1 Gewichtsteil Selectmix 01/03
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
je mm Schichtdicke
mind. 0,85 kg/m² Remmers Epoxy ST 100 <1160>
mind. 0,85 kg/m² Remmers Selectmix 01/03 <4405>
Einheit: m2

**00001.0007 PUR Deco Color als Fließbeschichtung**
Beschichten der vorbereiteten Flächen,
nach klebfreiem Erhärten der vorangegangenen
Schicht, mit Remmers PUR Deco Color, einem
rissüberbrückenden, trittelastischen,
schallmindernden
UV-stabilen, zweikomponentigen Polyurethanharz.
Den Härter (Komp. B) der Grundmasse (Komp. A)
vollständig zugeben.
Anschließend die Masse mit einem langsam anlaufenden,
elektrischen Rührgerät
(ca. 300 - 400 U/min.) durchmischen.
Die Mischung in ein anderes Gefäß umfüllen und
nochmals gründlich mischen, anschließend wird die
Beschichtung
in geeigneter Weise, z. B. Glätte- oder Zahnkelle auf
der
Fläche verteilt.

Nach kurzer Liegezeit kann die noch frische
Beschichtung im Kontrast mit Farbflocken abgestreut
werden.

Verbrauch:
mind. 2,00 kg/m² Remmers PUR Deco Color <6674>
(Farbton nach W<ahl des AG)
Einheit: m2

**00001.0008 Kontrasteinstreuung mit Farbflocken Colorflakes**
In die noch frische Schicht werden
Remmers Artico Flake per Hand oder
Flockenpistole gleichmäßig bis zum
gewünschten Abdeckungsgrad eingebracht.

gewähltes Produkt oder gleichwertig:
Remmers Articoflake

Verbrauch:
ca. 0,03-0,05 kg/m² Remmers Colorflakes <6461-6465>
(Farbton nach Wahl des AG)
Einheit: m2

**00001.0009 Versiegelung mit PUR Top M Plus**
Versiegeln der vorangegangenen
Beschichtung, nach klebfreiem Erhärten,
jedoch innerhalb von 48 Std. mit
PUR Top M Plus, einer transparenten,
matten, lösemittelfreien,
rutschhemmenden, einkomponentigen
Polyurethan-Harz-Versiegelung.
Das Material wird mittels geeignetem
kurzfloorigen Farbroller gleichmäßig
aufgebracht und anschließend innerhalb
von 15 min. mit einem geeignetem,
kurzfloorigen, trockenen Farbroller in
einer Richtung nachgerollt.

Hinweis:
Zur Vermeidung von
Glanzgradunterschieden sind die
verwendeteten Rollen nach spätestens 20
min. gegen Neue auszutauschen. Dieses
gilt es in der Werkzeugbedarfsplanung
zu berücksichtigen.

Verbrauch:
max. 0,10 kg/m²  PUR Top M Plus <6735>
Einheit: m2
